# Schutzplankenreparatur MSM Hachenburg 2026
Angebotsaufforderung (GAEB DA XML 3.2, DA83)
Projekt: P14YYX313-26
Währung: EUR
Vergabeart: Öffentliche Ausschreibung
Eröffnung: 08.09.2026 10:30:00
Ende der Zuschlagsfrist: 06.10.2026
Auftraggeber: LBM Diez, Landesbetrieb Mobilität Diez, LBM Diez,Goethestr.9, 65582 Diez, Goethestraße 9, 65582 Diez, Telefon 06432 92006-0, E-Mail lbm@lbm-diez.rlp.de
Erstellt mit: GXML Toolbox V3.3 R20210630, iTWO_64 V12.0.618, 11.08.2026

## P14YYX31 SPL-Reparatur 2026 MSM Hachenburg
Datum: 11.08.2026

### Bereich 01 MSM Hachenburg

#### Abschnitt 01.01 Reparatur von Schutzplanken

*Hinweis: Hinweis, es ist immer die vollständige Demontage einer*
Hinweis, es ist immer die vollständige Demontage einer
Schutzplankenkonstruktionseinheit durchzuführen.Die
Leistung umfaßt neben der Montage die Lieferung von
fabrikneuem Material.Die Wiederverwendung von
Altmaterial ist nicht zugelassen.

**01.01.0001 FRS abbauen und herstellen ESP Pf.Abst.4,0 m*Profil A gerade*Verwertung AN HB 1*Erdarb. ausf.**
StL-Nr. 2112930311101011
Fahrzeug-Rückhaltesystem (FRS) einschließlich der Pfosten und sämtlicher Einzelteile abbauen und herstellen.
Abgerechnet wird die Baulänge.
Konstruktion = Einfache Schutzplanke, Pfostenabstand
4,00 m.
Holm Profil A.
Konstruktion gerade.
Ausgebaute Teile nach Wahl des AN verwerten.
Aufstellung in Boden, Homogenbereich HB 1 - FRS.
Erforderliche Erdarbeiten ausführen. Die umgebende
Fläche wieder herstellen, überschüssigen Boden
flächenhaft verteilen.
Menge: 540,000 m
Leistungsbereichkatalog: 129

**01.01.0002 FRS abbauen und herstellen EDSP Pf.Abst.2,0m*Profil A gerade*Verwertung AN HB 1*Erdarb. ausf.**
StL-Nr. 2112930321101011
Fahrzeug-Rückhaltesystem (FRS) einschließlich der Pfosten und sämtlicher Einzelteile abbauen und herstellen.
Abgerechnet wird die Baulänge.
Konstruktion = Einfache Distanzschutzplanke, Pfostenabstand 2,00 m.
Holm Profil A.
Konstruktion gerade.
Ausgebaute Teile nach Wahl des AN verwerten.
Aufstellung in Boden, Homogenbereich HB 1 - FRS.
Erforderliche Erdarbeiten ausführen. Die umgebende
Fläche wieder herstellen, überschüssigen Boden
flächenhaft verteilen.
Menge: 112,000 m
Leistungsbereichkatalog: 129

**01.01.0003 FRS abbauen und herstellen*Profil A gerade*Verwertung AN HB 1*Erdarb. ausf.**
StL-Nr. 2112930391101011
Fahrzeug-Rückhaltesystem (FRS) einschließlich der Pfosten und sämtlicher Einzelteile abbauen und herstellen.
Abgerechnet wird die Baulänge.
Konstruktion 'ESP - Plus, Pfostenabstand 2,0 m'

Holm Profil A.
Konstruktion gerade.
Ausgebaute Teile nach Wahl des AN verwerten.
Aufstellung in Boden, Homogenbereich HB 1 - FRS.
Erforderliche Erdarbeiten ausführen. Die umgebende
Fläche wieder herstellen, überschüssigen Boden
flächenhaft verteilen.
Menge: 20,000 m
Leistungsbereichkatalog: 129

**01.01.0004 FRS abbauen und herstellen*Profil A R bis 30 m*Verwertung AN HB 1*Erdarb. ausf.**
StL-Nr. 2112930391201011
Fahrzeug-Rückhaltesystem (FRS) einschließlich der Pfosten und sämtlicher Einzelteile abbauen und herstellen.
Abgerechnet wird die Baulänge.
Konstruktion 'ESP - Plus, Pfostenabstand 2,0 m'

Holm Profil A.
Konstruktion mit Halbmesser bis 30,00 m.
Ausgebaute Teile nach Wahl des AN verwerten.
Aufstellung in Boden, Homogenbereich HB 1 - FRS.
Erforderliche Erdarbeiten ausführen. Die umgebende
Fläche wieder herstellen, überschüssigen Boden
flächenhaft verteilen.
Menge: 56,000 m
Leistungsbereichkatalog: 129

**01.01.0005 FRS abbauen und herstellen*Profil A gerade*Verwertung AN HB 1*Erdarb. ausf.**
StL-Nr. 2112930391101011
Fahrzeug-Rückhaltesystem (FRS) einschließlich der Pfosten und sämtlicher Einzelteile abbauen und herstellen.
Abgerechnet wird die Baulänge.
Konstruktion 'ECO Safe 2.0'

Holm Profil A.
Konstruktion gerade.
Ausgebaute Teile nach Wahl des AN verwerten.
Aufstellung in Boden, Homogenbereich HB 1 - FRS.
Erforderliche Erdarbeiten ausführen. Die umgebende
Fläche wieder herstellen, überschüssigen Boden
flächenhaft verteilen.
Menge: 200,000 m
Leistungsbereichkatalog: 129

**01.01.0006 FRS abbauen und herstellen*Profil A gerade*Verwertung AN HB 1*Erdarb. ausf.**
StL-Nr. 2112930391101011
Fahrzeug-Rückhaltesystem (FRS) einschließlich der Pfosten und sämtlicher Einzelteile abbauen und herstellen.
Abgerechnet wird die Baulänge.
Konstruktion 'Easy Rail 2.0'

Holm Profil A.
Konstruktion gerade.
Ausgebaute Teile nach Wahl des AN verwerten.
Aufstellung in Boden, Homogenbereich HB 1 - FRS.
Erforderliche Erdarbeiten ausführen. Die umgebende
Fläche wieder herstellen, überschüssigen Boden
flächenhaft verteilen.
Menge: 20,000 m
Leistungsbereichkatalog: 129

**01.01.0007 FRS abbauen und herstellen*Profil A gerade*Verwertung AN HB 1*Erdarb. ausf.**
StL-Nr. 2112930391101011
Fahrzeug-Rückhaltesystem (FRS) einschließlich der Pfosten und sämtlicher Einzelteile abbauen und herstellen.
Abgerechnet wird die Baulänge.
Konstruktion 'Mega Rail 2,0'

Holm Profil A.
Konstruktion gerade.
Ausgebaute Teile nach Wahl des AN verwerten.
Aufstellung in Boden, Homogenbereich HB 1 - FRS.
Erforderliche Erdarbeiten ausführen. Die umgebende
Fläche wieder herstellen, überschüssigen Boden
flächenhaft verteilen.
Menge: 20,000 m
Leistungsbereichkatalog: 129

**01.01.0008 FRS abbauen und herstellen*Profil A gerade*Verwertung AN HB 1*Erdarb. ausf.**
StL-Nr. 2112930391101011
Fahrzeug-Rückhaltesystem (FRS) einschließlich der Pfosten und sämtlicher Einzelteile abbauen und herstellen.
Abgerechnet wird die Baulänge.
Konstruktion 'Mega Rail 4,0'

Holm Profil A.
Konstruktion gerade.
Ausgebaute Teile nach Wahl des AN verwerten.
Aufstellung in Boden, Homogenbereich HB 1 - FRS.
Erforderliche Erdarbeiten ausführen. Die umgebende
Fläche wieder herstellen, überschüssigen Boden
flächenhaft verteilen.
Menge: 8,000 m
Leistungsbereichkatalog: 129

**01.01.0009 FRS abbauen und herstellen*Profil A gerade*Verwertung AN HB 1*Erdarb. ausf.**
StL-Nr. 2112930391101011
Fahrzeug-Rückhaltesystem (FRS) einschließlich der Pfosten und sämtlicher Einzelteile abbauen und herstellen.
Abgerechnet wird die Baulänge.
Konstruktion 'SR Eco'

Holm Profil A.
Konstruktion gerade.
Ausgebaute Teile nach Wahl des AN verwerten.
Aufstellung in Boden, Homogenbereich HB 1 - FRS.
Erforderliche Erdarbeiten ausführen. Die umgebende
Fläche wieder herstellen, überschüssigen Boden
flächenhaft verteilen.
Menge: 8,000 m
Leistungsbereichkatalog: 129

**01.01.0010 FRS abbauen und herstellen*Profil A gerade*Verwertung AN HB 1*Erdarb. ausf.**
StL-Nr. 2112930391101011
Fahrzeug-Rückhaltesystem (FRS) einschließlich der Pfosten und sämtlicher Einzelteile abbauen und herstellen.
Abgerechnet wird die Baulänge.
Konstruktion 'SR Eco doppelt'

Holm Profil A.
Konstruktion gerade.
Ausgebaute Teile nach Wahl des AN verwerten.
Aufstellung in Boden, Homogenbereich HB 1 - FRS.
Erforderliche Erdarbeiten ausführen. Die umgebende
Fläche wieder herstellen, überschüssigen Boden
flächenhaft verteilen.
Menge: 8,000 m
Leistungsbereichkatalog: 129

**01.01.0011 DDSP 4,0 dem., liefern und mont.**
Menge: 4,000 m

**01.01.0012 Zusatzpf. für DDSP dem., liefern**
Zusatzpfosten für DDSP
demontieren, liefern und
montieren - Zulage-
Menge: 1,000 St

**01.01.0013 Teil des FRS abb. und herst. (Zul.)*Verwertung AN**
Konstruktionsteil des Fahrzeug-Rückhaltesystems (FRS)
abbauen und herstellen. Vergütet wird der Mehraufwand
gegenüber des durchgehenden FRS als Zulage.
Teil Holm + Defo
Ausgebaute Teile nach Wahl des AN verwerten.
Menge: 8,000 m
Leistungsbereichkatalog: 129

**01.01.0014 Pfosten des FRS abbauen und herst. Verwertung AN**
StL-Nr. 211293129910
Zusätzlichen Pfosten des Fahrzeug-Rückhaltesystems
(FRS)einschl. Konstruktions- und Befestigungsteile abbauen und herstellen.
Konstruktion 'SR BW Eco'

Pfosten 'Bauwerkspfosten'

Ausgebaute Teile nach Wahl des AN verwerten.
Menge: 5,000 St
Leistungsbereichkatalog: 129

**01.01.0015 Pfosten des FRS abbauen und herst. ESP*HB 1*Verwertung AN**
StL-Nr. 211293121110
Zusätzlichen Pfosten des Fahrzeug-Rückhaltesystems
(FRS)einschl. Konstruktions- und Befestigungsteile abbauen und herstellen.
Konstruktion = Einfache Schutzplanke.
Pfosten in Boden, Homogenbereich HB 1 - FRS.
Ausgebaute Teile nach Wahl des AN verwerten.
Menge: 23,000 St
Leistungsbereichkatalog: 129

**01.01.0016 Pfosten des FRS abbauen und herst. EDSP*HB 1*Verwertung AN**
StL-Nr. 211293122110
Zusätzlichen Pfosten des Fahrzeug-Rückhaltesystems
(FRS)einschl. Konstruktions- und Befestigungsteile abbauen und herstellen.
Konstruktion = Einfache Distanzschutzplanke.
Pfosten in Boden, Homogenbereich HB 1 - FRS.
Ausgebaute Teile nach Wahl des AN verwerten.
Menge: 17,000 St
Leistungsbereichkatalog: 129

**01.01.0017 Pfosten des FRS abbauen und herst.*HB 1 Verwertung AN**
Zusätzlichen Pfosten des Fahrzeug-Rückhaltesystems
(FRS)einschl. Konstruktions- und Befestigungsteile abbauen und herstellen.
Zusatzpfosten C-100 / C 125
Pfosten in Boden, Homogenbereich HB 1 - FRS.
Ausgebaute Teile nach Wahl des AN verwerten.
Menge: 2,000 St
Leistungsbereichkatalog: 129

**01.01.0018 AEK des FRS abbauen und herstellen Regelabs. 12 m*ESP HB 1*Erdarb. ausf. Verwertung AN**
StL-Nr. 21129317110111
Anfangs-/Endkonstruktion (AEK) des Fahrzeug-
Rückhaltesystems (FRS) abbauen und herstellen.
AEK = Regelabsenkung 12,00 m.
Konstruktion = Einfache Schutzplanke.
Aufstellung in Boden, Homogenbereich HB 1 - FRS.
Erforderliche Erdarbeiten ausführen. Die umgebende
Fläche wieder herstellen, überschüssigen Boden
flächenhaft verteilen.
Ausgebaute Teile nach Wahl des AN verwerten.
Menge: 16,000 St
Leistungsbereichkatalog: 129

**01.01.0019 AEK des FRS abbauen und herstellen Kurzabs. 4,37 m*ESP HB 1*Erdarb. ausf. Verwertung AN**
StL-Nr. 21129317210111
Anfangs-/Endkonstruktion (AEK) des Fahrzeug-
Rückhaltesystems (FRS) abbauen und herstellen.
AEK = Kurzabsenkung 4,37 m mit Zusatzpfosten.
Konstruktion = Einfache Schutzplanke.
Aufstellung in Boden, Homogenbereich HB 1 - FRS.
Erforderliche Erdarbeiten ausführen. Die umgebende
Fläche wieder herstellen, überschüssigen Boden
flächenhaft verteilen.
Ausgebaute Teile nach Wahl des AN verwerten.
Menge: 3,000 St
Leistungsbereichkatalog: 129

**01.01.0020 Protektor M dem., liefern und mont.**
Protektor M demontieren,
liefern und montieren
Menge: 9,000 St

**01.01.0021 Teil des FRS abb. und herst. (Zul.)*Verwertung AN**
StL-Nr. 211293279100
Konstruktionsteil des Fahrzeug-Rückhaltesystems (FRS)
abbauen und herstellen. Vergütet wird der Mehraufwand
gegenüber des durchgehenden FRS als Zulage.
Teil 'Kopfstück abgeflacht'

Ausgebaute Teile nach Wahl des AN verwerten.
Menge: 2,000 St
Leistungsbereichkatalog: 129

**01.01.0022 Teil des FRS abb. und herst. (Zul.) Pfosten L 2,30 m*Verwertung AN**
StL-Nr. 211293271100
Konstruktionsteil des Fahrzeug-Rückhaltesystems (FRS)
abbauen und herstellen. Vergütet wird der Mehraufwand
gegenüber des durchgehenden FRS als Zulage.
Teil = Pfosten Länge 2300 mm.
Ausgebaute Teile nach Wahl des AN verwerten.
Menge: 3,000 St
Leistungsbereichkatalog: 129

**01.01.0023 Teil des FRS abb. und herst. (Zul.) Plattenpfosten*Verwertung AN**
StL-Nr. 211293272100
Konstruktionsteil des Fahrzeug-Rückhaltesystems (FRS)
abbauen und herstellen. Vergütet wird der Mehraufwand
gegenüber des durchgehenden FRS als Zulage.
Teil = Plattenpfosten.
Ausgebaute Teile nach Wahl des AN verwerten.
Menge: 5,000 St
Leistungsbereichkatalog: 129

**01.01.0024 Kopfstück Profil A dem., liefern un**
Kopfstück Profil A demontieren
liefern und montieren
Unfallschaden 42/250079
Menge: 1,000 St

**01.01.0025 Kopfstück für Unterfahrschutz demontieren, liefern u. mont.**
Menge: 1,000 St

**01.01.0026 Dilatationsstoß EDSP/ESP bis 320mm herstellen - Zulage-**
Dilatationsstoß EDSP/ESP bis 320mm
herstellen - Zulage-
Unfallschaden 42/250076
Menge: 1,000 St

**01.01.0027 Unterfahrschutz MPS / Euskirchen dem., liefern und montieren**
Menge: 1,000 St

**01.01.0028 Fußgängergleitschutz dem., liefern und montieren**
Fußgängergleitschutz dem.
liefern und montieren
Menge: 8,000 m

**01.01.0029 FRS auf Bauwerk abbauen und herst. EDSP auf BW*Profil A gerade*Mont.a.v.Verank. Dauerelast.Platte**
StL-Nr. 2112933211100110
Fahrzeug-Rückhaltesystem (FRS) auf Bauwerk einschl.
sämtlicher Einzelteile abbauen und herstellen. Ausgebaute Teile nach Wahl des AN verwerten.
Abgerechnet wird die Baulänge.
Konstruktion = Einfache Distanzschutzplanke.
Holm Profil A.
Konstruktion gerade.
Montage auf vorhandener Verankerung.
Unterlage aus wetterbeständiger dauerelastischer Dichtungsplatte.
Menge: 12,000 m
Leistungsbereichkatalog: 129

**01.01.0030 Anker abtrennen und herstellen Anker abtrennen*Verbundanker M 16 Verwertung AN**
StL-Nr. 211293371110
Beschädigten Anker abtrennen und wieder herstellen.
Anker freilegen, 3 cm unter Oberkante Beton abtrennen
und mit Zementmörtel/-beton mit Kunststoffzusatz
(RM/RC) verfüllen.
Verbundanker M 16, feuerverzinkt, in Beton mittels Bohrung DU = 18 mm, herstellen nach Unterlagen des AG.
Ausgebaute Stoffe nach Wahl des AN verwerten.
Menge: 5,000 St
Leistungsbereichkatalog: 129

**01.01.0031 FRS ausrichten Ausricht.bis 30cm**
StL-Nr. 211293471900
Vorhandenes Fahrzeugrückhaltesystem (FRS) höhen- und
fluchtgerecht ausrichten. Die umgebende Fläche verdichten und wiederherstellen.
Ausrichtung = Konstruktion ist bis 30 cm aus der
Flucht.
Konstruktion 'alle vorgenannten Systeme'
Menge: 12,000 m
Leistungsbereichkatalog: 129

**01.01.0032 Teil des FRS abbauen und herstellen*ESP Pf.Abst.4,0m Verwertung AN**
StL-Nr. 211293079110
Teil des Fahrzeug-Rückhaltesystem (FRS) abbauen und
herstellen. Abgerechnet wird die Baulänge.
Teil 'Holm'

Konstruktion = Einfache Schutzplanke, Pfostenabstand
4,00 m.
Ausgebaute Teile nach Wahl des AN verwerten.
Menge: 20,000 m
Leistungsbereichkatalog: 129

**01.01.0033 Doppelrohrgel. dem., liefern und mo**
Doppelrohrgeländer auf ES / EDS
demontieren, liefern und
montieren
Menge: 2,000 m

**01.01.0034 FRS-Pfosten erschwert einbr. (Zul.)*erschw. Rammen**
StL-Nr. 2112916791
Pfosten des Fahrzeug-Rückhaltesystems (FRS) unter erschwerten Bedingungen einbringen. Vergütet wird der
Mehraufwand gegenüber dem Homogenbereich HB 1 - FRS als
Zulage.
Zulage zu OZ '01.00.0001 - 00.00.0026'

Erschwernis = erschwertes Rammen.
Menge: 60,000 St
Leistungsbereichkatalog: 129

**01.01.0035 FRS-Pfosten erschwert einbr. (Zul.)*bohren**
StL-Nr. 2112916792
Pfosten des Fahrzeug-Rückhaltesystems (FRS) unter erschwerten Bedingungen einbringen. Vergütet wird der
Mehraufwand gegenüber dem Homogenbereich HB 1 - FRS als
Zulage.
Zulage zu OZ '01.00.0001 - 00.00.0026'

Erschwernis = Bohren.
Menge: 5,000 St
Leistungsbereichkatalog: 129

**01.01.0036 Pfosten kürzen - Zulage-**
Pfosten aufgrund Rammhindernisse
oder Versorgungsleitungen kürzen
Menge: 5,000 St

**01.01.0037 Suchgraben herstellen**
Suchgraben herstellen
Unfallschaden 42/250105
Menge: 2,000 St

**01.01.0038 FRS abbauen und lagern**
Eco Safe 2,0 demontieren und seitlich
 lagern
SM Rennerod B 255
Menge: 32,000 m

**01.01.0039 FRS des AG montieren**
Eco Safe 2,0, Material des  AG montieren
SM Rennerod B 255
Menge: 32,000 m

#### Abschnitt 01.02 Verkehrssicherung

**01.02.0001 Verk.sich. kürzerer Dauer durchf.*bew. Arbeitsst. bei Tageslicht**
StL-Nr. 2110513590300100
Verkehrssicherung an Arbeitsstellen von kürzerer Dauer
betriebsfertig aufbauen, vorhalten, warten, instand
setzen, betreiben und abbauen. Vorübergehende Verkehrssicherungsmaßnahmen durchführen.
Nach RSA, Regelplan 'C II/1'

Für bewegliche Arbeitsstelle.
Bei Tageslicht.
Menge: 10,000 St
Leistungsbereichkatalog: 105

**01.02.0002 Verk.sich. kürzerer Dauer durchf.*bew. Arbeitsst. bei Tageslicht**
StL-Nr. 2110513590300100
Verkehrssicherung an Arbeitsstellen von kürzerer Dauer
betriebsfertig aufbauen, vorhalten, warten, instand
setzen, betreiben und abbauen. Vorübergehende Verkehrssicherungsmaßnahmen durchführen.
Nach RSA, Regelplan 'C II/2'

Für bewegliche Arbeitsstelle.
Bei Tageslicht.
Menge: 10,000 St
Leistungsbereichkatalog: 105

**01.02.0003 Verk.sich. kürzerer Dauer durchf.*bew. Arbeitsst. bei Tageslicht**
StL-Nr. 2110513590300100
Verkehrssicherung an Arbeitsstellen von kürzerer Dauer
betriebsfertig aufbauen, vorhalten, warten, instand
setzen, betreiben und abbauen. Vorübergehende Verkehrssicherungsmaßnahmen durchführen.
Nach RSA, Regelplan 'C I/4'

Für bewegliche Arbeitsstelle.
Bei Tageslicht.
Menge: 3,000 St
Leistungsbereichkatalog: 105

**01.02.0004 Verk.sich. kürzerer Dauer durchf.*bew. Arbeitsst. bei Tageslicht**
StL-Nr. 2110513590300100
Verkehrssicherung an Arbeitsstellen von kürzerer Dauer
betriebsfertig aufbauen, vorhalten, warten, instand
setzen, betreiben und abbauen. Vorübergehende Verkehrssicherungsmaßnahmen durchführen.
Nach RSA, Regelplan 'C I/5'

Für bewegliche Arbeitsstelle.
Bei Tageslicht.
Menge: 45,000 St
Leistungsbereichkatalog: 105

**01.02.0005 Verk.sich. kürzerer Dauer durchf.*bew. Arbeitsst. bei Tageslicht**
StL-Nr. 2110513590300100
Verkehrssicherung an Arbeitsstellen von kürzerer Dauer
betriebsfertig aufbauen, vorhalten, warten, instand
setzen, betreiben und abbauen. Vorübergehende Verkehrssicherungsmaßnahmen durchführen.
Nach RSA, Regelplan 'C I/8'

Für bewegliche Arbeitsstelle.
Bei Tageslicht.
Menge: 2,000 St
Leistungsbereichkatalog: 105

**01.02.0006 Verk.sich. kürzerer Dauer durchf.*bew. Arbeitsst. bei Tageslicht**
StL-Nr. 2110513590300100
Verkehrssicherung an Arbeitsstellen von kürzerer Dauer
betriebsfertig aufbauen, vorhalten, warten, instand
setzen, betreiben und abbauen. Vorübergehende Verkehrssicherungsmaßnahmen durchführen.
Nach RSA, Regelplan 'DIII/2a bzw. DIII/3b'

Für bewegliche Arbeitsstelle.
Bei Tageslicht.
Menge: 2,000 St
Leistungsbereichkatalog: 105
